# Leistungsbeschreibung (GAEB 90, DA81)
Währung: EUR

## Leistungsverzeichnis
Datum: 02.08.22

**1.0 Externe Blitzleuchte zur optischen Alarmanzeige**
Robuste, wartungsfreie und funktionssichere
Konstruktion,
Xenonröhre für hohe Lichtleistung,
pro Sekunde wird ein Blitz abgestrahlt.
Zur wahlweisen Kombination mit externer Signalhupe AP,
Polycarbonatgehäuse;
Betriebsspannung 20-30 V DC;
Stromaufnahme 90 mA;
Schutzklasse IP 54
Abmessungen (Durchmesser x Höhe): 93 x 72 mm
Reflektorfarbe: rot
Menge: 0,000 Stk

**1.1 Externe Signalhupe zur akustischen Alarmanzeige**
Mit 26-fach verstellbarem Signalton, regelbare
Lautstärke von 74 - 94 dB (A) in 1 m Abstand bei 24 V.
Betriebsspannung 10-28 V DC,
Stromaufnahme 16 mA
Schutzklasse IP54
Abmessungen
AP:(Durchmesser x Höhe) 111 x 25,5 mm,
UP: 81 x 81 x 62,5 mm

(  ) Aufputz, weiß
(  ) Unterputz, Schalterprogramm Jung AS 500 alpinweiß
  zur UP-Montage werden 62,5 mm tiefe UP-Dosen
  benötigt.
Menge: 0,000 Stk

**1.2 Externe Störungsleuchte SLE 220 zur optischen Zustands- bzw. Alarmanzeige**
Betriebsspannung 24 V DC;
Stromaufnahme 18 mA;
Schutzart IP 20

Abmessung Aufputz (B x H x T) 61 x 61 x 74 mm
(  ) Reflektorfarbe: rot

Abmessungen Unterputz (B x H x T) 81 x 81 x 41 mm
(  ) Jung AS 500 alpinweiß, Reflektorfarbe: grün
(  ) Jung AS 500 alpinweiß, Reflektorfarbe: rot
Menge: 0,000 Stk

**1.3 Externer Schlüsseltaster SCT 320**
Unterputz - Einheit geeignet für Schalterprogramm
mit den Abmessungen 55 x 55 mm.

Inklusive Flachbandkabel zum Anschluss an eine GEZE
Türzentrale TZ 32x
Schlüsselschalter mit 2 Schaltkontakten
zum Schalten der Funktionen Kurzzeitfreigabe,
Dauerentriegelung, Verriegeln und zur Alarmrückstellung
Sabotage gesicherte Abdeckung
Mit Profilhalbzylinder

Farbe:
(  ) anthrazit
(  ) reinweiß
(  ) alpinweiß

Ohne Rahmen
Menge: 0,000 Stk

**1.4 Externer Schlüsseltaster SCT 222**
zum berechtigten Begehen der Tür,
Anschluss an GEZE SecuLogic Türzentralen,
Bicolor-LED grün/rot zur Anzeige Zustand Ent- /
Verriegelt,
gelbe LED zur Anzeige Zustand Alarm
Schlüsseltaster mit beidseitigem Tastbetrieb für
Entriegeln und Kurzzeitfreigabe / Verriegeln
Komplett mit Profilzylinder und 3 Schlüsseln
Schutzart IP 54
Abmessungen (B x H x T):
UP: Frontplatte 100x110 mm; UP-Kasten 80x70x45 mm
AP: 80x70x45 mm

(  ) Aufputz Montage
(  ) Unterputz Montage

Relaisplatine RP 220 oder Klemmenbox KL 220
erforderlich!
Menge: 0,000 Stk

**1.5 Externer Schlüsseltaster SCT 221**
Zum berechtigten Begehen der Tür durch Betätigen der
Kurzzeitentriegelung mit einem Schlüssel
zur Montage auf Tür Außen- oder Innenseite, UP- oder
AP-Montage
ohne Profilhalbzylinder
an Türen mit Anforderungen an EN 13637 nicht zulässig
Schutzart: IP 54
Abmessungen (B x H x T)
AP: 75x75x50 mm
UP: 75x75x61 mm, 50mm tiefe UP-Dose aus Zamak im
Lieferumfang enthalten.

(  ) Aufputz Montage
(  ) Unterputz Montage
Menge: 0,000 Stk

**1.6 Externer Schlüsseltaster SCT 220 UP**
zum berechtigten Begehen der Tür durch Betätigen der
Kurzzeitentriegelung mit einem Schlüssel,
zur Montage auf Tür Außen- oder Innenseite, UP-Montage
Komplett mit Profilzylinder im Einfachrahmen
Schutzart: IP 20
Abmessungen (B x H x T): 81 x 81 x 62,5 mm
Zur Montage werden 62,5 mm tiefe UP Dosen benötigt

(  ) Jung LS 990 Edelstahl
(  ) Jung LS 990 alpinweiß
(  ) Gira E2 reinweiß
Menge: 0,000 Stk

**1.7 Fluchtwegschild FWS 320 B**
Beleuchtetes Nottasten-Hinweisschild, UP
Unterputz-Einheit geeignet für Schalterprogramm mit
den Abmessungen 55 x 55 mm.
Integriertes beleuchtetes Nottasten-Hinweisschild mit
LEDs gleichmäßig ausgeleuchtet

Betriebsspannung 24 V DC
Stromaufnahme 30 mA
Ohne Rahmen

(  ) Ausführung gem. EltVTR
(  ) Ausführung gem. EN 13637
Menge: 0,000 Stk

**1.8 Fluchtwegschild FWS 320**
Nottasten-Hinweisschild, unbeleuchtet, UP
Geeignet für Schalterprogramm mit den Abmessungen 55 x
55 mm.
Integriertes Nottasten-Hinweisschild, unbeleuchtet
Ohne Rahmen

 (  ) Ausführung gem. EltVTR
Menge: 0,000 Stk

**1.9 Nottaste NOT 320 UP**
Beleuchtete Nottaste mit transparenter, flächig zu
bedienender Abdeckhaube für UP-Montage,
Beleuchtung mit langlebiger LED

Betriebsspannung: 24 V DC (+/- 10%)
Stromaufnahme: 30 mA
Schutzart: IP20
Abmessungen (B x H x T): 55 x 55 x 27 mm
Zur Montage in Standard-UP-Dose, Tiefe 46 mm

(  ) Jung AS 500 alpinweiß
(  ) Jung LS 990 Edelstahl (mit Zwischenrahmen)
(  ) Jung LS 990 alpinweiß (mit Zwischenrahmen)
(  ) Gira E2 reinweiß

Zur zentralen Freischaltung aller Türzentralen über
den Sicherheitskreis.
Menge: 0,000 Stk

**2.0 Nottaste NOT 320 AP**
Beleuchtete Nottaste mit transparenter, flächig zu
bedienender Abdeckhaube für AP-Montage,
Beleuchtung mit langlebiger LED

Betriebsspannung: 24 V DC (+/- 10 %)
Stromaufnahme: 30 mA
Schutzart: IP20
Abmessungen (B x H x T): 55 x 55 x 27 mm

(  ) Jung AS500 alpinweiß
(  ) Gira Profil 55 alu
(  ) Gira Profil 55 weiß
Menge: 0,000 Stk

**2.1 Nottaste NOT 220 AP (Aluminium)**
Beleuchtete Nottaste mit plombierbarer,
wiederverwendbarer Abdeckhaube für AP-Montage,
komplett mit Schild "Notausgang".
Aluminiumgehäuse
Beleuchtung mit langlebiger LED

Hinweis:
In Verbindung mit TZ 320 zulässig für Anwendung gem.
EltVTR.

Betriebsspannung: 24 V DC
Stromaufnahme: 17 mA
Schutzart: IP20
Abmessungen (B x H x T): 72 x 147 x 75,5 mm

(  ) Grün RAL 6032
(  ) Sonderfarbe nach RAL
Menge: 0,000 Stk

**2.2 Nottaste NOT 220 AP (Kunststoff)**
Beleuchtete Nottaste mit plombierbarer, wieder
verwendbarer Abdeckhaube für AP-Montage,
komplett mit Schild "Notausgang",
Kunststoffgehäuse,
Beleuchtung mit langlebiger LED.

Betriebsspannung: 24 V DC
Stromaufnahme: 17 mA
Schutzart: IP 65
Farbe: hellgrau

Abmessungen (B x H x T): 94 x 94 x 81/122 mm
Menge: 0,000 Stk

**2.3 Halterung für Nottasten-Hinweisschild**
Plexiglas mit Abstandshaltern
Abmessungen (B x H x T): 100 x 100 x 21 mm
Menge: 0,000 Stk

**2.4 Unterbrechungsfreie Stromversorgung PowerReserve STEP-UPS**
Zur Aufrechterhaltung der Stromversorgung von
Komponenten des GEZE Rettungswegsicherungs-Systems und
weiteren GEZE Türsystemen im Falle eines
Netzausfalls

Eigenschaften
Kompakter, wartungsarmer und funktionssicherer
Strompuffer für Hutschienenmontage in Verwendung mit
24 V DC Netzteilen,

Ausstattung
Integriertes und langlebiges Lithium-Ionen
Batteriemodul, Batteriemodul austauschbar,
Integrierte, zyklische Batterieüberwachungsfunktion,
Integrierte LED-Statusanzeige,
2 Spannungsausgänge,
3 Ausgänge zur Kommunikation von Batteriemodus,
Ladezustand und Alarmzustand,
Über Drehwahlschalter einstellbare Pufferzeit,
Remote-Funktion zur Aktivierung-/Deaktivierung der
Pufferfunktion,
Kunststoffgehäuse;

Technische Daten
Nenneingangsspannung 24 V DC;
Eingangsspannungsbereich 22,5 V DC - 29,5 V DC;
Nennausgangsspannung 24 V DC;
Ausgangsspannungsbereich 23 V DC - 26,5 V DC;
Stromaufnahme max. 4,7 A;
Stromaufnahme (Ladevorgang) < 0,5 A;
Nennausgangsstrom (dauerhaft) 3 A;
Ausgangsstrom max. 4 A;
Kapazität 46 Wh;
Wirkungsgrad 98 %;
Abmessung (B x 108 x 90 x 71 mm;
Gewicht 0,5 kg;
Umgebungstemperatur (Betrieb) 0 °C - 40 °C;
Schutzart IP20
Menge: 0,000 Stk

**2.5 Relaisplatine RP 220**
für den universellen Einsatz in Verbindung mit TZ 320,
zum Anschluss von Zugangskontrollsystemen,
Schlüsseltaster, Motorschlössern u.v.m.
Menge: 0,000 Stk

**2.6 Prüfbuch**
zur Dokumentation von Abnahmen und Wartungen
Menge: 0,000 Stk

**2.7 Zahlencodeschloss Toplock CTS V**
im Metallgehäuse,
mit vandalismusgeschützter Metalltastatur,
für die Eingabe von 1- bis 6-stelligen Codes,
inkl. separater Auswerteeinheit,
auf separater Montageplatte
Potentialfreier Relaisausgang, Impuls 1 s
Betriebsspannung: 230V AC
Schutzart: IP 65
Schutzart der Auswerteeinheit: IP 43
Abmessungen der Auswerteeinheit: 188x110x40 mm (BxHxT)

(  ) CTS V (80x80x15 mm BxHxT)
(  ) CTS BV mit Beleuchtung (60x126x23 mm BxHxT)
Menge: 0,000 Stk

**2.8 GEZE SecuLogic Terminal T 320**
für die parallele Bedienung und Anzeige von
Türzentralen TZ 32x zur bidirektionalen Absicherung
eines Flucht- und Rettungsweges.

Ausstattung:
o Steuerung mit beleuchteter Nottaste
  LED-Anzeigen für die Betriebszustände:
  - Tür verriegelt / entriegelt / kurzzeitentriegelt
  - Tür offen / geschlossen
  - Alarm, Voralarm, Störung
  Flächig zu betätigende, barrierefreie Schlaghaube
  mit Sabotageschutz.
o Integriertes Nottasten-Hinweisschild, unbeleuchtet
o Betriebsspannung 24 V DC

Ausführung:

(  ) Nottasten-Hinweisschild
  (  ) Ausführung gem. EltVTR
  (  ) Ausführung gem. EN 13637 (Hinweis: An Türen
  mit Anforderungen an EN 13637 und EltVTR
  ist zwingend ein zusätzliches Hinweisschild
  gem. EltVTR erforderlich)
  (  ) Beleuchtung für das integrierte
  Nottasten-Hinweisschild

(  ) Schlüsseltaster mit 2 Schaltkontakten, inkl.
  Profilhalbzylinder zum Einstellen der Funktionen
  Kurzzeitfreigabe, Dauerentriegeln, Verriegeln
  und zur Alarmrückstellung

(  ) Aufputz Montage:
  Kunststoffgehäuse, Abmessungen (B x H x T):
  77x197x90 mm
  (  ) Farbton ähnlich RAL 6032 (grün)
  (  ) Farbton Weißaluminium

  Edelstahlgehäuse
  Gehäuse, Abmessungen (B x H x T):
  78 x 240 x 68,5 mm
  Frontplatte, Abmessungen (B x H x T):
  78 x 240 x 1,5 mm
  (  ) Edelstahl V2A, gebürstet
  (  ) Mit LED-Backlight rot/grün zur
  Signalisierung der Systemzustände mittels
  Hinterleuchtung

(  ) Unterputz Montage:
  Schalterprogramm, Abmessungen (B x H x T):
  3-fach Rahmen 81x223x62,5 mm
  (  ) AS500 der Firma Jung in alpinweiß
  (  ) LS990 der Firma Jung in Edelstahl
  (  ) LS990 der Firma Jung in alpinweiß
  (  ) E2 der Firma Gira in reinweiß
  (  ) E2 der Firma Gira in anthrazit

  Edelstahl in UP-Kasten
  Gehäuse, Abmessungen (B x H x T):
  77 x 239 x 68,5 mm
  Frontplatte, Abmessungen (B x H x T):
  98 x 260 x 1,5 mm
  (  ) Edelstahl, gebürstet
  (  ) Mit LED-Backlight rot/grün zur
  Signalisierung der Systemzustände mittels
  Hinterleuchtung

  Edelstahl in UP-Dosen
  Frontplatte, Abmessungen (B x H x T):
  98 x 260 x 1,5 mm
  Distanzrahmen, Abmessungen (B x H x T):
  98 x 260 x 10 mm
  Montage der Einzelkomponenten (Steuerung,
  Schlüsseltaster) in tiefe Standard-UP-Dosen
  (  ) Frontplatte in Edelstahl, gebürstet,
  Distanzrahmen acrylweiß
  (  ) Mit LED-Backlight rot/grün zur
  Signalisierung der Systemzustände mittels
  Hinterleuchtung
Menge: 0,000 Stk

**2.9 CAN Ethernet Gateway**
Anbindung von automatischen Türen oder
Rettungswegterminals über herstellerspezifischen CAN
Bus (bis zu zwei CAN Linien) an einen
Gebäudeautomationscontroller per Ethernet. Enthält
spezifische Konfigurationsdatei.

- Abmessungen: 70 x 100 x 61 mm (B x H x T)
- Umgebungstemperatur 0 °C bis +70 ºC
- Spannungsversorgung 24 V DC
- Schutzart: IP20
Menge: 0,000 Stk

**3.0 BUS Repeater**
zur Verlängerung einer herstellerspezifischen CAN
Buslinie um weitere 900 m zur Montage auf
Standard-Tragschienen

- Betriebsspannung: 10 - 32V DC
- Stromaufnahme: 80 mA (bei 24 V DC)
- Abmessungen (B x H x T): 35,2 x 66 x 102,6 mm
- Schutzart: IP20

Zur Realisierung von Stern- und Baumstrukturen sind
mehrere Repeater sowie Tragschienen-Connectoren
erforderlich.
Menge: 0,000 Stk

**3.1 Gehäuse**
AP-Gehäuse mit Hutschiene zur Aufnahme von bis zu 5
Repeatern und Netzteil.

Abmessungen (BxHxT): 300 x 150 x 120 mm
Menge: 0,000 Stk

**3.2 Tragschienen-Connector**
für Tragschienen-Stromversorgung, vergoldete Kontakte,
zur Tragschienenmontage, 5-polig.
Für die Verbindung zwischen Repeatern.
Menge: 0,000 Stk

**3.3 Netzteil NET 320**
Zur Montage in Unterputzdose
Kunststoffgehäuse, vergossenes Modul
Eingangsspannung: 230 V AC, 50 Hz
Ausgangsspannung: 24 V DC (+/- 5 %)
Augsgangsstrom: 750 mA, 18W
Abmessung: 55,7 x 33 mm (ØxT)
Menge: 0,000 Stk

**3.4 Netzteil NT 19.2-24**
Zur Wandmontage im Kunststoffgehäuse
Eingangsspannung: 230 V AC
Ausgangsspannung: Spannungsversorgung 24 V DC
Ausgangsstrom: 800 mA, 19,2 W
Schutzart: IP 54
Abmessung: 100x32x32 mm (BxHxT)
Menge: 0,000 Stk

**3.5 Netzteil NT 1.1 A-24 V UP**
Eingangsspannung: 230 V AC
Leistung: 26,4 W
Ausgangsspannung: 24 V DC ± 5%
Ausgangsstrom: 1,1A

Ausführung:
Zur Montage in tiefen Standard UP-Dosen
Menge: 0,000 Stk

**3.6 NETZTEIL NT 1.5 A-24V HS**
Technische Daten:
" Eingangsspannung: 230 V AC
" Leistung: 36 W
" Ausgangsspannung: 21,6 - 26,4 V DC ± 1%, justierbar
" Ausgangsstrom: 1,5A

Ausführung:
" Hutschienengehäuse, 2 Teilungseinheiten
" Größe B x H x T [mm]: 35 x 90 x 58
Menge: 0,000 Stk

**3.7 NETZTEIL NT 2.5 A-24V HS**
Technische Daten:
- Eingangsspannung: 230 V AC
- Leistung: 60 W
- Ausgangsspannung: 21,6 - 26,4 V DC ± 1%, justierbar
- Ausgangsstrom: 2,5A

Ausführung:
- Hutschienengehäuse, 3 Teilungseinheiten
- Größe B x H x T [mm]: 52 x 90 x 58
Menge: 0,000 Stk

**3.8 Netzteil NT 6.25 A-24 V HS**
Technische Daten:
- Eingangsspannung: 230 V AC +/-10%
- Leistung: 150 W
- Ausgangsspannung: 24 V DC +-3% (SELV)
- Ausgangsstrom: 6.25 A

Ausführung:
- Hutschienengehäuse, 4 Teilungseinheiten
- Abmessungen (B x H x T): 72 x 95 x 66,5 mm
Menge: 0,000 Stk

USt %: 19,00
